# Aixeteria monocomandament per a banyera

- Propietat de l'arxiu: CYPE INGENIEROS, S.A.
- Format: FIEBDC-3/2002
- Divisa: EUR
- Costos indirectes: 3.00 %
- IVA: 21.00 %

## S Senyalització i equipament

### SG Aixeteries

#### SGB Per a banyeres

**SGB020** U Aixeteria monocomandament per a banyera.
Aixeteria monocomandament formada per aixeta mescladora monocomandament mural per a bany/dutxa, sèrie S12 URBAN, 98332 "CLEVER", de llautó, acabat cromat, amb maneta, cartutx ceràmic, airejador, inversor i equip de dutxa format per dutxa telèfon, flexible i suport. Inclús elements de connexió.
Inclou: Replanteig. Col·locació. Connexionat i comprovació del seu correcte funcionament.
Criteri d'amidament de projecte: Nombre d'unitats previstes, segons documentació gràfica de Projecte.
Criteri de mesura d'obra: Es mesurarà el nombre d'unitats realment col·locades segons especificacions de Projecte.

| Codi | Ut | Descripció | Rendiment | Preu | Import |
|---|---|---|---|---|---|
| mt31cle030a | U | Aixeta mescladora monocomandament mural per a bany/dutxa, sèrie S12 URBAN, 98332 "CLEVER", de llautó, acabat cromat, amb maneta, cartutx ceràmic, airejador, inversor i equip de dutxa format per dutxa telèfon, flexible i suport, inclús elements de connexió; segons UNE-EN 200. (material) | 1.000 | 90.70 | 90.70 |
| mt37www010 | U | Material auxiliar per a instal·lacions de lampisteria. (material) | 1.000 | 1.40 | 1.40 |
| mo008 | h | Oficial 1ª lampista. (mà d'obra) | 0.599 | 29.34 | 17.57 |
| % | % | Costos directes complementaris | 2 % | 109.67 | 2.19 |
|  |  | Costos directes |  |  | 111.86 |
