# Aixeteria monocomandament per a aigüera

- Propietat de l'arxiu: CYPE INGENIEROS, S.A.
- Format: FIEBDC-3/2002
- Divisa: EUR
- Costos indirectes: 3.00 %
- IVA: 21.00 %

## S Senyalització i equipament

### SG Aixeteries

#### SGF Per a aigüeres

**SGF020** U Aixeteria monocomandament per a aigüera.
Aixeteria monocomandament formada per aixeta mescladora monocomandament de repisa per a aigüera, sèrie S12 URBAN, 98334 "CLEVER", de llautó, acabat cromat, amb maneta, cartutx ceràmic, broc alt giratori i airejador. Inclús enllaços d'alimentació flexibles amb connexió d'entrada de 3/8" de diàmetre, connexió de sortida M10 i 370 mm de longitud.
Inclou: Replanteig. Col·locació. Connexionat. Comprovació del seu correcte funcionament.
Criteri d'amidament de projecte: Nombre d'unitats previstes, segons documentació gràfica de Projecte.
Criteri de mesura d'obra: Es mesurarà el nombre d'unitats realment col·locades segons especificacions de Projecte.

| Codi | Ut | Descripció | Rendiment | Preu | Import |
|---|---|---|---|---|---|
| mt31cle040a | U | Aixeta mescladora monocomandament de repisa per a aigüera, sèrie S12 URBAN, 98334 "CLEVER", de llautó, acabat cromat, amb maneta, cartutx ceràmic, broc alt giratori i airejador, inclús enllaços d'alimentació flexibles amb connexió d'entrada de 3/8" de diàmetre, connexió de sortida M10 i 370 mm de longitud; segons UNE-EN 200. (material) | 1.000 | 79.10 | 79.10 |
| mt37www010 | U | Material auxiliar per a instal·lacions de lampisteria. (material) | 1.000 | 1.40 | 1.40 |
| mo008 | h | Oficial 1ª lampista. (mà d'obra) | 0.599 | 30.63 | 18.35 |
| % | % | Costos directes complementaris | 2 % | 98.85 | 1.98 |
|  |  | Costos directes |  |  | 100.83 |
