# Aixeteria monocomandament per a dutxa

- Propietat de l'arxiu: CYPE Ingenieros S.A.
- Format: FIEBDC-3/2016
- Programa: Generador de preus de la construcció. CYPE Ingenieros, S.A.
- Data: 04/07/2024
- Divisa: EUR
- Costos indirectes: 3 %
- IVA: 21 %

## S Senyalització i equipament

### SG Aixeteries

#### SGD Per a dutxes

**SGD020** U Aixeteria monocomandament per a dutxa.
Aixeteria monocomandament formada per aixeta mescladora monocomandament mural per a dutxa, sèrie S12 URBAN, 98333 "CLEVER", de llautó, acabat cromat, amb maneta, cartutx ceràmic i equip de dutxa format per dutxa telèfon, flexible i suport. Inclús elements de connexió.
Inclou: Col·locació. Connexionat i comprovació del seu correcte funcionament.
Criteri d'amidament de projecte: Nombre d'unitats previstes, segons documentació gràfica de Projecte.
Criteri de mesura d'obra: Es mesurarà el nombre d'unitats realment col·locades segons especificacions de Projecte.

| Codi | Ut | Descripció | Rendiment | Preu | Import |
|---|---|---|---|---|---|
| mt31cle020a | U | Aixeta mescladora monocomandament mural per a dutxa, sèrie S12 URBAN, 98333 "CLEVER", de llautó, acabat cromat, amb maneta, cartutx ceràmic i equip de dutxa format per dutxa telèfon, flexible i suport, inclús elements de connexió; segons UNE-EN 200. (material) | 1 | 74.7 | 74.700 |
| mt37www010 | U | Material auxiliar per a instal·lacions de lampisteria. (material) | 1 | 1.4 | 1.400 |
| mo008 | h | Oficial 1ª lampista. (mà d'obra) | 0.679 | 29.34 | 19.922 |
| % | % | Costos directes complementaris | 2 % | 96.022 | 1.920 |
|  |  | Costos directes |  |  | 97.942 |
